# AKKW Bettenhaus Strangsanierung
Angebotsaufforderung (GAEB DA XML 3.2, DA83)
Projekt: 2509
Währung: EUR
Vergabeart: Freihändige Vergabe
Erstellt mit: GXML Toolbox V3.3 R20200224, ORCA AVA 23.2.1 - Professional Edition 23.02.01, 04.07.2026

## Allgemeine Vorbemerkungen
Allgemeine Vorbemerkungen

1. Als allgemeine Vertragsbedingungen gelten die §§1 bis 18 VOB Teil B.

Für Werkstoffe, Ausführung gelten:

- die VOB Teil C
- Die Vertragsbedingungen des Auftraggebers
- Das vorliegende Leistungsverzeichnis
- Die einschlägigen DIN-Normen
- Die Unfallverhütungsvorschriften
- Die Bauordnung des zuständigen Bundeslandes

in der jeweils gültigen Fassung.

Die eingesetzten Stoffe und Bauteile haben dem neuesten Stand der Technik und der Herstellung zu entsprechend, müssen betriebssicher, wartungsarm und wirtschaftlich sein.

Die Leistungen umfassen die Sicherung sämtlicher Montagezustände sowie das Stellen notwendiger Rüstungen zur Erbringung der in diesem LV beschriebenen Leistungen, soweit diese nicht gesondert aufgeführt sind.

Der AN hat auf Anweisung der Bauleitung durch entsprechende Messungen an festgelegten Punkten, Höhenkoordinaten anzubringen und die Maßgenauigkeit zu kontrollieren.

Höhenkoordinaten sind so dauerhaft anzubringen, daß sie den Folgegewerken zur Verfügung stehen.

Vor Herstellung neuer Bauteile sind vom AN die angrenzende Bestandskonstruktion und die räumlichen Gegebenheiten zu überprüfen. Bei Feststellung von Maßabweichungen zur Ausführungsplanung ist vor Ausführung die Objektbauleitung zu informieren. Diese Leistung ist mit den Einheitspreisen abgegolten.

2. Sämtliche in den Allgemeinen Vorbemerkungen und etwaigen Zusätzlichen Technischen Vorschriften aufgeführten preiswirksamen Bedingungen sind, wenn nicht anders erwähnt, Nebenleistungen und in die entsprechenden Einheitspreise einzukalkulieren.

3. Gegebenenfalls verwendete Abkürzungen:

AG - Auftraggeber
AN - Auftragnehmer
BL - Bauleitung
LV - Leistungsverzeichnis
BE - Baustelleneinrichtung
B - Breite
H - Höhe
L - Länge

4. Schlüssigkeit der Beschreibung der Leistung:

4.1. Mit den im LV stehenden Leistungen gilt der Herstellungsvorgang bis zur fertigen Leistung als beschrieben.

4.2. Die ausgeschriebenen Arbeiten beinhalten die Herstellung der Bauleistung durch Liefern und Zusammenstellung von Materialien bis zur fertigen Leistung, einschl. Abladen, Lagern an der Baustelle und Transporte zur Verwendungsstelle.

4.3. Abbruchmaterialien sind Eigentum des Unternehmers und durch ihn zu entsorgen, sofern in den Einzelpositionen nichts gesondert vermerkt.

4.4. Leistungen, die besondere Hilfskonstruktionen/ Rüstungen bedürfen, sind mit diesen zu kalkulieren, ebenso deren Demontage und Entsorgung soweit nicht anders beschrieben.

5. Kurzbeschreibung der Maßnahme:

Die ausgeschriebenen Leistungen sind sehr kleinteilig und im Zuge von neun Bauabschnitten, raumweise, auszuführen.

Für den bauseitigen Austausch von Brandschutzklappen der Lüftungstechnik in Wänden und Decken sowie weiterer haustechnischer Installationen sind vorhandene Abhangdecken, Vorsatzschalen, Schächte und Wände, überwiegend Trockenbau-Konstruktionen, teilweise gefliest, zu öffnen und nach erfolgter haustechnischer Installation wieder fachgerecht zu verschließen einschl. Fliesen- und Malerarbeiten.

Der erforderliche Austausch einer Brandschutzklappe kann ggf. zur Folge haben, dass angrenzende Kanäle oder Leitungen bauseits umverlegt werden müssen, um Baufreiheit zu schaffen. Daraus ergibt sich, dass auch die jeweils darüber- und darunterliegenden sowie ggf. benachbarte Räume und Flure ebenfalls von den Umbauarbeiten betroffen werden könnten. Somit lässt sich der Aufwand und die Menge der nötigen Trockenbau-, Maler- und Fliesenarbeiten nicht genau ermitteln, sondern kann nur abgeschätzt werden.

Die Herstellung von Durchbrüchen und Kernbohrungen ist vor Ausführung mit der Objektbauleitung und dem Statiker abzustimmen und freigeben zu lassen.

6. Lage und Beschaffenheit der Baustelle

6.1. Die Baustelle liegt auf dem Gründstück des Achenbach-Krankenhauses Königs Wusterhausen. Die Arbeiten erfolgen in einem dreigeschossigen, unterkellerten Bettenhaus (Baujahr ca. 2005), überwiegend in den Ebenen 1 und 2 (Erd- bzw. 1. Obergeschoss) und teilweise in der Ebene 3 (2. Obergeschoss). In der Ebene 0 (Untergeschoss) ist voraussichtlich nur ein Raum betroffen.

Das Gebäude ist in zwei Brandabschnitte geteilt. Die Brandwand wurde als Trockenbaukonstruktion ausgeführt.

Die Geschossdecken bestehen aus Stahlbeton (Feuerwiderstand F90). Die Flurwände sind überwiegend gemauert, es handelt sich um tragende Wände (F90, Leitungsquerungen F30). Sonstige Trennwände sind überwiegend als Trockenbauwände ausgeführt (zum Flur sowie zwischen Bettenzimmern F30).

6.2. Die Zufahrt zur Baustelle erfolgt über die Köpenicker Straße.
Die Zufahrten werden auch als Feuerwehrzufahrt und Zufahrt für das Krankenhaus genutzt und sind stets frei und betriebsbereit zu halten, auch außerhalb der üblichen Arbeitszeiten.

6.3. Zu den angrenzenden Bereichen sind besondere Schutzmaßnahmen gegen Lärm- und
Staubbelästigung vorzusehen, um den laufenden Betrieb nicht zu beeinträchtigen, sofern in den Einzelpositionen nicht gesondert vermerkt.

Es ist besonders das Bundesimmissionsschutzgesetz (BImSchG) sowie die neuesten Rechts- und Verwaltungsvorschriften gegen Baulärm einzuhalten.

Bei allen Baumaßnahmen dürfen die Richtwerte von tagsüber 55 dB (A) zum Krankenhausbereich und den
angrenzenden Grundstücken nicht überschritten werden. In der Mittagsruhe von 11:30 Uhr 14:00 Uhr sind
lärmintensive Arbeiten zu vermeiden. Vor 7:00 Uhr und nach 20:00 Uhr sowie an Sonn- und Feiertagen sind grundsätzlich keine Arbeiten zulässig, es sei denn, dies erfolgt auf Anweisung durch den AG, z.B. für Umschlussarbeiten in angrenzenden Stationen.

Das Krankenhaus befindet sich im Betrieb, lediglich die umzubauenden Räume wurden freigeräumt.

6.4. Das Parken von Fahrzeugen ist auf der Baustelle untersagt, es sei denn zum sofortigen Be- und Entladen. Bei Zuwiderhandlung muss der Besitzer damit rechnen, dass dieses Fahrzeug zu seinen Lasten und auf sein Risiko abgeschleppt wird. Der AN verpflichtet sich, seine Arbeitskräfte hiervon zu unterrichten.

7. Ausführungsunterlagen
Übersichtspläne (erstellt auf Grundlage von Bestandsplänen)
durch:

Guel Architekten GmbH
Lützowstraße 102 - 104
10785 Berlin
Tel.: 030 / 254 218-0

Nach Auftragsvergabe werden die vom AN für die Ausführung benötigten Zeichnungen und Unterlagen von den Planern digital zur Verfügung gestellt. Kosten für eigene Papierausdrucke bzw. Vervielfältigungen dieser Unterlagen sind mit den Angebotpreisen abgegolten.

8. Im Gebäude stehen keine Lager- und Mannschaftsräume zur Verfügung. Der Einbau von firmeneigenen Bauzylindern ist untersagt und führt zu deren sofortigem kostenpflichtigen Ausbau. Eine Haftung für in solchen Räumen eingelagertes Material wird abgelehnt. Die Flächen für die Lagerung von Materialien
und Bauunterkünfte sind beengt. Die Baustelleneinrichtung und die Zwischenlagerung von Materialien sind mit der Bauleitung abzusprechen.

9. Der Auftragnehmer hat für die Bewachung der von ihm auf der Baustelle gelagerten Baustoffe, Geräte,
Werkzeuge usw., selbst Sorge zu tragen.

10. Verantwortliches Führungspersonal

Sofort nach Auftragserteilung hat der AN schriftlich einen Projektleiter zu benennen, der als Ansprechpartner gegenüber dem AG zur Verfügung steht.

Mit Baubeginn sind die Bauführer/Poliere schriftlich zu benennen. Ein Wechsel ist nur mit Zustimmung der örtlichen Bauleitung möglich. Einer dieser Verantwortlichen muss während der Arbeitsdauer ständig auf der Baustelle erreichbar sein.

Der AN verpflichtet sich zur Teilnahme an den wöchentlich stattfinden Baubesprechungen, diese ist
durch einen kompetenten und bevollmächtigten Vertreter des AN wahrzunehmen. Die Folgen der Nichtteilnahme gehen zu Lasten des AN.

Die in den Baubesprechungen getroffenen schriftlichen Festlegungen sind verbindlich. Der örtlichen Bauleitung sind wöchentlich die Bautagesberichte zu übergeben mit den Angaben der geleisteten Arbeiten, die für die Abrechnung von Bedeutung sind, sowie Witterungsverhältnisse und Anzahl der beschäftigten
Arbeitnehmer.

11. Abrechnung

11.1 Bei Stundenlohnarbeiten werden Aufsichtsleistungen nicht besonders vergütet.
Die auf Tagelohnzetteln geleistete Unterschrift des AG bzw. der Objektbauleitung gilt nicht als Rechnungsanerkennung, es bleibt der Prüfung vorbehalten, ob es sich um Vertrags- oder Stundenlohnarbeiten handelt.
Die innerhalb von drei Werktagen zur Bestätigung vorgelegten Tagelohnzettel müssen folgende Angaben enthalten:

- das Datum,
- die Bezeichnung der Baustelle
- die genaue Bezeichnung des Ausführungsortes innerhalb der Baustelle,
- die Art der Leistung
- die Namen der Arbeitskräfte und deren Einordnung als Fach- oder Hilfsarbeiter (fehlt die Angabe werden in der Abrechnung der Hilfsarbeiterstundensatz verrechnet)
- die geleisteten Arbeitsstunden je Arbeitskraft, ggf. aufgegliedert: nach Mehr-, Nacht-, Sonntags- und Feiertagsarbeit, sowie nach im Verrechnungssatz nicht enthaltenen Erschwernissen
- Gerätekenngrößen.

Die Stundenlohnarbeiten sind jeweils vor Beginn der Leistung gesondert zu beauftragen. Ist dies nicht der
Fall, können die Tagelohnzettel nicht akzeptiert werden.

Abrechnungszeichnungen und Massenermittlungen sind entsprechend dem Baufortschritt zu fertigen und dienen als Leistungsnachweis für Zwischenrechnungen. Grundsätzlich hat die Abrechnung
nach VOB/B, § 14 Abs. 1 bis 4, zu erfolgen.

11.2 Es wird empfohlen, später verdeckte Leistungen fotografisch unter Angabe von Datum und Ort der
Aufnahme (Geschoss, Adresse, Raum) zu dokumentieren und dem Aufmaß beizulegen. Die Massenermittlung für verdeckte Leistungen hat vorher in einem noch prüffähigen Zustand zu erfolgen. Die Massenermittlung ist vor der Fortführung der Arbeiten durch die örtliche Bauleitung zu bestätigen.

11.3 Allen Rechnungen sind ein kompletter Satz Aufmaße sowie Aufmaßzeichnungen beizulegen. Eine Rechnungsbearbeitung erfolgt nur bei Vollständigkeit der Unterlagen.

Zur Ablösung von Einbehalten auf Mängelansprüche durch eine Bürgschaft, schreibt der Auftraggeber die
Verwendung der Formblätter VHB 421 und 422 vor.

Die Rechnungslegung erfolgt kumulativ, die Aufmaße sind fortlaufend zu führen und den Rechnungen beizulegen.

12. Preisnachlässe

Soweit nicht ausdrücklich etwas anderes vereinbart ist, wird ein als v. H.-Satz angebotener Preisnachlass bei
der Abrechnung und den Zahlungen von den Einheits- und Pauschalpreisen abgezogen, auch bei Nachträgen, deren Preise auf der Grundlage der Preisermittlung für die vertragliche Leistung zu bilden ist. Dies gilt auch, wenn der Preisnachlass auf die Angebots- oder Auftragssumme bezogen ist.

Änderungssätze bei vereinbarter Lohngleitklausel sowie Erstattungsbeträge bei vereinbarter Stoffpreisgleitklausel werden durch den Preisnachlass nicht verringert.

13. Baustrom/Bauwasser/Sanitäreinrichtungen

Werden vom Bauherrn zur Verfügung gestellt.

14. Bauschutt

Alle Verunreinigungen des Bauwerks und des Baugrundstücks, die von eigenen Arbeitsleistungen herrühren, sind täglich zu beseitigen. Materialreste und Verpackungsgegenstände sind vom AN gem. VOB zu beseitigen.

Erfolgt dies nicht, werden Dritte im Auftrag des AG mit der Baureinigung im Zuge einer Ersatzvornahme
beauftragt. Sämtliche damit verbundene Kosten werden nach Erkenntnis der Bauleitung auf die beteiligten
Firmen umgelegt.

15. Terminplanung

Die gesamte Baumaßnahme (alle Gewerke) soll in den Monaten Juli 2026 bis April 2027 durchgeführt werden.

Einzelfristen können bei Einhaltung der Gesamtfertigstellungsfrist variieren und sind mit dem AG bei Vertragsabschluss zu vereinbaren.

Einzelfristen nach Baublaufplan.

Der verbindliche Terminplan unterliegt der ständigen Überwachung. Hierbei sich ergebene Terminverschiebungen werden gemäß Bauprotokoll für den Auftragnehmer Vertragsbestandteil.

Der Auftragnehmer verpflichtet sich, bei von ihm selbst verschuldeten Terminüberschreitungen bei
Zwischenterminen um mehr als 2 Werktage gegenüber den vertraglichen vereinbarten Terminen
arbeitsbeschleunigende Maßnahmen unaufgefordert einzuleiten, um den Zeitverlust innerhalb einer
Arbeitswoche wieder auszugleichen.

Der Auftragnehmer ist verpflichtet, die für seine Arbeiten erforderlichen Abstimmungen über die
Leistungsausführung und Terminabläufe mit anderen Gewerken zu führen und die Ergebnisse ggf. von der
Bauleitung bestätigen zu lassen. Zwischenleistungen anderer Gewerke sind rechtzeitig anzufordern.

Bei der Kalkulation sind die statistischen Wetterwerte zu berücksichtigen, ebenso bei der Erstellung des
Bauablaufplanes. Es werden nur Terminverlängerungen gewährt, welche über diese Zeitspanne hinausgehen, die Nachweispflicht trägt der AN.

16. Nachweise

Die statische Berechnung/ Tragwerksplanung ggf. erforderlicher neuer Durchbrüche erfolgt durch das vom AG beauftragte Statikbüro.

17. Urkalkulation

Bei Beauftragung hat der AN auf Verlangen des AG seine Urkalkulation zu übergeben.

Diese dient bei Nachtragsprüfung als Kalkulationsgrundlage. Diese ist nach den Einzelkosten der Teilleistungen aufzustellen. Unterteilung nach Arbeitszeitbedarf, einzelnen Stoffkosten (die Stoffkosten sind über die bezahlten Rechnungen der Lieferanten nachzuweisen), Hilfsstoffe, Gerätekosten incl. Betriebsstoffe, Transportkosten etc., Wagnis u. Gewinn, Allgemeine Geschäftskosten incl. der Zuschläge für diese Baustelle, Nachunternehmerleistungen und Sonstige vom Bieter zu bezeichnenden Kosten.

18. Ordnung und Sicherheit auf der Baustelle

Die geltenden Unfallverhütungsvorschriften (UVV) sind unbedingt einzuhalten. Den Weisungen des vom AG
ggf. eingesetzten Si-Ge-Koordinator ist Folge zu leisten.

Der AN übernimmt die Sicherheitsvorkehrungen gegen Unfälle, Diebstähle und Schädigung Dritter gemäß den Bestimmungen der Berufsgenossenschaft und sonstigen relevanten Rechtsvorschriften.

Oberflächen fertiger Bauteile im Arbeitsbereich sind vor Ausführung von Bauleistungen sachgemäß abzudecken und zu schützungen. Entsprechende Materialien sind in die Einheitspreise einzukalkulieren.

19. Dokumentation

Dokumentationsunterlagen, Prüfberichte, Prüfprotokolle, Entsorgungsnachweise, eventuelle Lieferscheine etc. sind umgehend an die Bauleitung weiterzuleiten jedoch spätestens als Bestandteil der Abnahme vorzulegen. Die Unterlagen sind zweifach (im Original und je 1 Kopie) zu überreichen.

20. Anlagen

Anlage 1: Lageplan mit Standort der Baustelleneinrichtung
Anlage 2: Deckenspiegel Ebene 0
Anlage 3: Deckenspiegel Ebene 1
Anlage 4: Deckenspiegel Ebene 2
Anlage 5: Deckenspiegel Ebene 3
Anlage 6: Grundriss Ebene 0
Anlage 7: Grundriss Ebene 1
Anlage 8: Grundriss Ebene 2
Anlage 9: Grundriss Ebene 3
Anlage 10: Prinzipdarstellung Fliesen

## 01 Abbruch-, Trockenbau-, Mauer-, Maler- und Fliesenarbeiten

### Titel 01 Baustelleneinrichtung

**01.1 Baustelleneinrichtung für die eigene Leistungserbringung**
*** Pauschalposition
*** Bezugsbeschreibung
Baustelleneinrichtung für die eigene Leistungserbringung über die Nebenleistungen gemäß VOB hinaus aufbauen, während der gesamten Bauzeit vorhalten, mit dem Baufortschritt teilweise abbauen oder verändern und nach Beendigung der Arbeiten wieder abbauen und abfahren.

Zur Baustelleneinrichtung gehören:
- Heranschaffen und Vorhalten aller notwendigen Geräte und Einrichtungen, die zur termingerechten Erstellung der Leistungen erforderlich sind, einschl. dem Abbauen und Abfahren nach Fertigstellung des Bauwerks.
- Arbeitsgerüste/- bühnen im Innenraum
- Geräte- und Materialvorhaltekosten
- Materiallagerung
- Pausen- und Umkleidemöglichkeiten für das Personal
- Baustrahler

Hinweis:
Es werden folgende Leistungen für alle Firmen bauseits zur Verfügung gestellt:
- Bauwasser
- Baustrom
- vorhandene Bettenaufzüge im Krankenhaus (Krankenhausbetrieb hat Vorrang, die Nutzung ist mit dem AG abzustimmen. Die Aufzugskabine ist vor Nutzung je nach Bedarf gegen Verunreinigung und Beschädigung zu schützen. Das dabei verwendete Material wie Hartfaser- oder Spanplatten, Folien, Filzmatten usw. ist nach Nutzung des Aufzugs wieder zu entfernen.
  Die Entfernung zwischen den umzubauenden Räumen und den Aufzügen im EG des Mittelbaus beträgt ca. 40 bis ca. 65 m.)
- Im Krankenhaus befínden sich Besucher-WC, die genutzt werden können

Die BE im Außengelände (auf dem Hof vor dem Ostflügel), die auch für andere Firmen zur Verfügung zu stellen ist, ist ebenfalls Leistung des AN, wird jedoch über die nachfolgenden LV-Positionen gesondert abgerechnet.

Grundvorhaltezeit: 40 Wochen
Menge: 1,000 psch

**01.2 Verlängerung über die Grundvorhaltezeit hinaus**
*** Bedarfsposition mit GB
*** wie Position 01.1
je 1 Woche Verlängerung über die Grundvorhaltezeit hinaus
Bei Verkürzung der Bauzeit wird diese Position entsprechend in Abzug gebracht.
Menge: 4,000 Wo

**01.3 Baustelleneinrichtung im Außenbereich**
*** Bezugsbeschreibung
Baustelleneinrichtung im Bereich der Aussenanlagen auf dem Grundstück des Krankenhauses (siehe Lageplan mit BE, Anlage 1) aufbauen, während der gesamten Bauzeit (ggf. auch über die Zeit der eigenen Leistungserbringung hinaus) vorhalten und nach Beendigung der Arbeiten wieder abbauen und abfahren.

Die Baustelleneinrichtung ist auch Fremdgewerken zur Verfügung zu stellen.

Die vom AG für die Errichtung der BE zur Verfügung gestellten Flächen befinden sich auf dem Gelände des Krankenhauses und sind voraussichtlich unbefestigt (Grünfläche).

Vor Aufbau der BE ist vom AN eine Fotodokumentation der Baustelleinrichtungsfläche anzufertigen. Die Flächen sind mit Holzbohlen oder gleichwertigem Material zu schützen.

Nach Abbau der BE sind die Flächen im Außenbereich in ihrem ursprünglichen Zustand wieder herzurichten und freizugeben. Etwaige Beschädigungen bzw. Verunreinigungen sind auf Kosten des AN zu beseitigen.

Die Bereiche der Baustelleneinrichtung und der Zuwegungen
sind sauber zu halten bzw. auf Anweisung der Bauleitung zu reinigen.

Grundsätzlich ist die Zwischenlagerung von Material auf
der Baustelle aufgrund der eingeschränkten Flächen auf
ein Minimum zu reduzieren.

Grundvorhaltezeit: 40 Wochen
Menge: 50,000 m²

**01.4 Verlängerung über die Grundvorhaltezeit hinaus**
*** Bedarfsposition mit GB
*** wie Position 01.3
je 1 Woche
Bei Verkürzung der Bauzeit wird diese Position entsprechend in Abzug gebracht.
Menge: 50,000 m²/W

**01.5 Bauzaun als Maschengeflechtzaun**
*** Bezugsbeschreibung
Bauzaun als Maschengeflechtzaun liefern, aufbauen und
nach Beendigung der Bauzeit entfernen. Maschen 6/10 cm,
Pfostenabstand ca. 3,5 m, Höhe 2,0 m über OK Gelände,
Aufstellung mit Betonfüßen, einschl. Vorhaltung während der Bauzeit als Einhausungen der Baustelleneinrichtung

Untergrund: Rasengitter, Rasen

Grundvorhaltezeit: 22 Wochen
Menge: 30,000 m

**01.6 Verlängerung über die Grundvorhaltezeit hinaus**
*** Bedarfsposition mit GB
*** wie Position 01.5
m je Woche
Bei Verkürzung der Bauzeit wird diese Position entsprechend in Abzug gebracht.
Menge: 30,000 mWo

**01.7 Zulage Bautor, 2 m hoch, 3,50 m breit**
*** Bezugsbeschreibung
Zulage zu 01.5 - Bautor, 2 m hoch, 3,50 m breit, mit Zahlenschloss oder Profilzylinder mit 3 Schlüsseln, in der Bauart des Bauzauns, mit Drehgelenk und Torrollen, liefern und in Bauzaun einbauen und mit Abbau des Bauzaunes wieder entfernen.

Grundvorhaltezeit: 22 Wochen
Menge: 1,000 St

**01.8 Verlängerung über die Grundvorhaltezeit hinaus**
*** Bedarfsposition mit GB
*** wie Position 01.7
je 1 Woche.

Bei Verkürzung der Bauzeit wird diese Position entsprechend in Abzug gebracht.
Menge: 1,000 StWo

**01.9 Absetzcontainer**
*** Bezugsbeschreibung
Absetzcontainer, Fassungsvermögen 5 m3, für Baumischabfälle oder sortierte Abfälle, einschl. Aufwendungen für Containerdienst, liefern und während der gesamten Bauzeit (auch über die Zeit der eigenen Leistungserbringung hinaus) vorhalten.

Entsorgung des Abbruchmaterials wird gesondert, über die Positionen des LV-Titels Abbrucharbeiten abgerechnet.

Verschnitt und Entsorgung von Materialabfällen bei der Ausführung von Bauleistungen sind in die jeweiligen Einheitspreise einzukalkulieren.

Schuttcontainer sind im Wechsel aufzustellen (gefüllten Container abfahren und durch leeren  Container ersetzen).

Aufgrund des An- und Abfluges der Rettungshubschrauber sind Schuttcontainer mit Deckel zu verwenden, die Deckel sind geschlossen zu halten.

Materialien sind nicht lose und offen im Gelände zu lagern, sondern vor Hubschrauberflug zu sichern.

Verunreinigungen durch Schutt und Staub sind weitestgehend zu vermeiden, so dass dieser nicht durch Hubschrauberflug aufgewirbelt wird.

Vorhaltezeit: 22 Wochen
Menge: 2,000 St

**01.10 Verlängerung über die Grundvorhaltezeit hinaus**
*** Bedarfsposition mit GB
*** wie Position 01.9
je 1 Woche.

Bei Verkürzung der Bauzeit wird diese Position entsprechend in Abzug gebracht.
Menge: 2,000 StWo

**01.11 Abfuhr von Bauschutt für Fremdgewerke**
Abfuhr von Bauschutt und Baumischabfall für Fremdgewerke in den bereitgestellten Containern der Pos. 01.9.
Die Abfuhr und Entsorgung des eigenen Abbruchmaterials und der eigenen Materialreste sind die Einheitspreise einzukalkulieren.
Menge: 10,000 m³

**01.12 Staubschutzwand im Gebäude freistehend**
Staubschutz im Flur, ca. 3 m hoch, (Höhe bis UK Unterdecke ca. 2,70 m, Höhe bis Unterkante Rohdecke ca. 3,03 m,
für die Arbeiten am Gipskartonfries der Unterdecke in Ebene 3,
Länge ca. 4,00 m (2 x abgewinkelt 1,00 m / 2,00 m / 1,00 m,
(s. Anlage 5, Deckenspiegel Ebene 3),
für 1-malige Wiederverwendung, liefern und montieren,

einschl. der erforderlichen Trag- und Unterkonstruktion aus U- und C- Profilen und einseitiger Bespannung mit verstärkten Folie d = min. 0,3 mm.

Stösse und Bauwerksanschlüsse sind zu hinterlegen und vollständig abzukleben. Der vorhandene Bodenbelag darf nicht beschädigt werden und ist vor Wandstellung mit einer Spanplatte auf Filzmatte zu schützen.
Einschl. aller notwendiger Verstrebungen sowie  Reißverschlusstür.

Einschl. Vorhaltung (ca. 2 Wochen).

Rückbau, Abtransport und Entsorgung wird über gesonderte Position abgerechnet.
Menge: 12,000 m2

**01.13 Staubschutz der Vorposition zur Wiederverwendung im gleichen**
Staubschutz der Vorposition zur Wiederverwendung im gleichen Flur, ca. 18 m entfernt, rückbauen, umsetzen und wieder aufbauen.
einschl. Vorhaltung, ca. 2 Wochen.
Nach Ende der Arbeiten rückbauen und entsorgen.
Menge: 12,000 m²

**01.14 Zulage zur Vorposition (insofern die Arbeiten im Flur nicht**
*** Pauschalposition
*** Bedarfsposition mit GB
Zulage zur Vorposition (insofern die Arbeiten im Flur nicht unmittelbar aufeinander folgen können):
Staubschutz-Material von der Baustelle entfernen und in einen vom Bauherrn zur Verfügung gestellten Lagerraum in einem anderen Geschoss oder zur Baustelleneinrichtung im Außenbereich schaffen, vor Witterung schützen,
später wieder auf die Baustelle schaffen.
Menge: 1,000 psch

**01.15 Schutzmaßnahmen vorhandener Einbauten**
Schutz vorhandener Fenster, Türen, Festeinbauten, Sanitärobjekte und sonstiger Einbauten durch staubdichtes und vollflächiges Abkleben mit stabiler Baufolie (d= min. 0,2 mm) schützen, Vorhalten und rückstandsfrei wieder entfernen.
Nur auf Anweisung und Freigabe durch die Bauleitung, als besondere Leistung.

Vorhaltedauer: eigener Ausführungszeitraum
in Einzelflächen ab ca. 1 m2 bis ca. 5 m2
Menge: 100,000 m2

**01.16 Bodenabdeckung, staubdicht**
*** Bezugsbeschreibung
Bodenabdeckung mit saugfähiger Filzpappe 250g/m2, staubdicht und vollflächig Abdecken der Fläche und gegen Verrutschen sichern, vorhalten und wieder entfernen. Nur auf besondere Anweisung und Freigabe durch die Bauleitung, als besondere Leistung.

Vorhaltedauer: eigener Ausführungszeitraum
Raumweise oder in Teilbereichen, Grösse ab 2,5 m2
Menge: 60,000 m2

**01.17 wie vor, jedoch mit Hartfaserplatten**
*** wie Position 01.16
Zulage zum Schutz vorhandenen Bodenbelags mit zusätzlichen Hartfaserplatten und Baufolie
Menge: 20,000 m²

**01.18 Heizkörper schützen**
*** Bedarfsposition mit GB
Vorhandene Heizkörper mit Hartfaser und Folie während der Bauzeit schützen einschl. liefern und Entsorgen der vorgenannten Materialien.
Menge: 5,000 m²

### Titel 02 Abbrucharbeiten

*Hinweis: ZUSÄTZLICHE TECHNISCHE VORBEMERKUNGEN - Abbrucharbeiten*
ZUSÄTZLICHE TECHNISCHE VORBEMERKUNGEN - Abbrucharbeiten

Die nachfolgend beschriebenen Abbrucharbeiten sind in
eigener Verantwortung unter Einhaltung der Vorschriften
auszuführen.

Bei Abbruch von Mauerwerk mit Verzahnung zu angrenzenden Wänden erfolgt dieser durch vorherige Sägeschnitte, um das Mauerwerksgefüge (gerade bei dünnen Wänden) nicht zu zerstören.

Bei der Durchführung der Arbeiten ist ein angemessenes Befeuchten des Abbruchbereiches zur Vermeidung von Staubentwicklung unbedingt erforderlich.

Bedingungen zum Abbruch:

1. Der Abbruch hat unter Aufsicht eines Baufachmannes (Meister oder Bauingenieur) zu erfolgen.

2. Alle einschlägigen Arbeitsschutzbestimmungen sowie technologischen Vorgaben des Tragwerkplaners sind hierbei zu beachten.

3. Von pflanzlichen und tierischen Holzschädlingen befallene Holzteile sind ohne Zwischenlagerung in den Container zu schaffen.

4. Vorhandene Anschlüsse der Ver- und Entsorgung sind bei der Ausführung der Abbrucharbeiten einzumessen und zu sichern.

5. Für die Entsorgung von schadstoffbelasteten Baustoffen und Böden sind Verwertungs- und Beseitigungsnachweise der zugelassenen Deponie vorzulegen und die Pflicht zur Anzeige dieser Arbeiten besteht.

6. Für die Einstufung der Abfallstoffe, welche überwachungsbedürftig sind, findet die Verordnung zur Umsetzung des Europäischen Abfallverzeichnisses
(Abfallverzeichnis-Verordnung-AVV) Anwendung.

7. Die Andienung von Sonderabfällen hat auf der Grundlage der Verordnung über die Organisation der Sonderabfallgesellschaft Brandburg/Berlin mbH (SBB) zu erfolgen.

Anwendungsbereiche

Sofern in den Leistungspositionen die Vorgänge "Abbrechen, Demontage, Entfernen, Transport, Aufladen und Abfuhr" nicht gesondert beschrieben sind, gelten
diese Vorgänge unter Zugrundelegung der allgemeinen anerkannten Regeln der Technik, der gesetzlichen und behördlichen Bestimmungen und Ausführungsbestimmungen
nach den DIN-Normen der ATV-VOB Teil C als beschrieben.

Schuttbeseitigung

Der anfallende Bauschutt ist vom Auftragnehmer weitestgehend staubfrei aus dem Gebäude zu transportieren.

Der Transportweg des Abbruchmaterials führt aus den Räumen der Baustelle über die auch vom Krankenhauspersonal und den Patienten genutzten Flure sowie den Treppenraum ins Freie und beträgt im Gebäude durchschnittlich 25 m (Flurlänge) zzgl. der Treppen. Vom Ausgang aus dem Gebäude bis zum Stellplatz der Schuttcontainer beträgt der Weg zirka weitere 100 Meter (siehe Anlage 1, Lageplan mit Baustelleneinrichtung).

Die Aufwendungen für den Transport des Abbruchmaterials von der Baustelle bis zum Stellplatz der Schuttcontainer ist in die Einheitspreise entsprechend einzukalkulieren.
Das direkte Abwerfen von Bauschutt ist nicht gestattet.

Schutt-Container sind zur Vermeidung von Staub mit Planen dicht abzudecken; bei Bedarf ist ein Netzmittel zu verwenden.

Ausführung

Der Auftragnehmer hat sich vor Arbeitsausführung über die genaue Lage von Hindernissen, wie Leitungen, Kabel, Kanäle, Vermarkungen und dgl. zu informieren und ggf. eine Aufgrabungserlaubnis der Rechtsträger einzuholen.

Der Auftraggeber sorgt für die Freischaltung der abzubrechenden Bauteile bezüglich vorhandener Leitungen für Strom, Wasser, Gas und anderer Medien.

Der Auftragnehmer hat vor Baubeginn und auch ständig während der Durchführung die Einhaltung dieser Maßnahmen zu kontrollieren und Mängel oder Behinderungen unverzüglich anzuzeigen.

Die Abbrucharbeiten sind mit größter Sorgfalt durchzuführen. Die Standsicherheit darf hierbei zu keiner Zeit beeinträchtigt werden. Zeigen sich trotz sorgfältigem Abbruch Risse, Setzungen etc., so ist unverzüglich der Auftraggeber zu benachrichtigen. Für den weiteren Verlauf der Arbeiten sind mit dem Auftraggeber umgehend gesonderte Vereinbarungen zu
treffen.

Grundsätzlich gilt für alle Abbrucharbeiten "Erhalten geht vor Zerstören".

Bei Abbrucharbeiten, bei denen auch Putzflächen oder Teile von diesen entfernt werden, sind die Putzanschlüsse zu den entsprechenden Bauteilen, Durchbrüchen, Schlitze etc. durch sauberes Beschneiden der Ränder herzustellen.

Arbeitsstätten sind dem Nachfolgegewerk besenrein zur Verfügung zu stellen.

Ferner sind die Abbrucharbeiten so auszuführen, dass die Anschlüsse ohne weitere Nacharbeiten beigeputzt werden können. Eventuell im Abbruchbereich liegende
Haken, Holzdübel etc. sind mit abzubrechen und zu entsorgen.

Preisinhalte

Auf- und Abbau, An- und Abtransport sowie das Vorhalten von Schutz- und Arbeitsgerüsten gehören abweichend von DIN 18299 ff. zum Leistungsumfang. Die Kosten sind, sofern keine spezielle Regelung vorgesehen ist, in die Einheitspreise einzurechnen, wenn es sich um selbständige Abbrucharbeiten handelt. Im Übrigen gelten
die Regeln für das entsprechende Gewerk, wenn Abbrucharbeiten im unmittelbaren Zusammenhang mit Neubauleistungen stehen.

Werden Abbruchmaßnahmen für Decken oder Wände sowie das Herstellen von Schlitzen, Durchbrüchen usw. ausgeschrieben, so ist falls nicht gesondert beschrieben das Abbrechen und Beseitigen der Wandbekleidungen mit dem Preis abgegolten. Ebenso ist
das Abbrechen und Entsorgen der unter oder auf Putz liegenden Leitungs- und Elektroinstallationen, soweit diese auf den abzubrechenden Flächen liegen, im Preis
enthalten.

Verunreinigungen und Schuttreste, die von den Abbruch- und begleitenden Arbeiten herrühren, sind rückstandsfrei zu entfernen.

Allgemein übliche statische Sicherungsmaßnahmen in Form von Absteifungen, Abfangungen und sonstigen Hilfs- und Unterstützungsmaßnahmen, die Notwendigkeit
abschnittsweiser Abbrucharbeiten, z. B. zur Vermeidung umfangreicher statischer Sicherungsmaßnahmen, sind wenn nicht gesondert erwähnt, in die Einheitspreise mit
einzukalkulieren und werden nicht gesondert vergütet.

Der Abriss von fest eingebauten Bauteilen (Wänden, Decken etc.) versteht sich einschließlich der Begradigung der Abbruchstellen.

Ist der Auftragnehmer mit der Verkehrssicherung der Baustelle beauftragt, so gehört dazu auch die laufende Kontrolle der Sicherungseinrichtungen. Die zeitlichen Abstände der Kontrollen richten sich nach den örtlichen Gegebenheiten.

Abrechnungshinweise

Für das Übermessen oder den Abzug von Bauteilen gelten grundsätzlich die in der VOB/C für die einzelnen Gewerke getroffenen Festlegungen.

Sperriges Abbruchgut, Gerümpel und dgl. wird nach loser Masse (Füllmenge des Container nach dem Abrechnungsmodus der Deponie) aufgemessen. Darüber ist
ein Nachweis zu führen.

Bei Abbrucharbeiten ist das Beschädigen der angrenzenden Flächen auf das geringstmögliche Maß zu begrenzen.

Im Zuge der Abbrucharbeiten verdeckte Leistungen sind vorher aufzumessen. Mit dieser Handlung kann eine technische Abnahme verbunden werden, diese gilt jedoch
nicht als rechtsgeschäftliche Abnahme.

Auf Verlangen des AG sind folgende  Unterlagen vorzulegen:

- ausgefülltes und unterschriebenes Entsorgungskonzept

- Fachkundenachweis TRGS 521 oder Sachkundenachweis TRGS 519

- EfbV-Zertifikat des Entsorgers

- Transportgenehmigung des Abfallbeförderers

Arbeitsschutzrechtliche Handlungen

Der AN hat unter Berücksichtigung des ermittelten Gefahrstoffes und der von diesem ausgehenden Gefahren sowie der vorgesehenen  Arbeitsverfahren vor Beginn der Arbeiten folgende Handlungen auszuführen:

Erstellung

- Gefährdungsbeurteilung gemäß § 6 der GefStoffV unter Berücksichtigung der Anforderungen der
TRGS 400 und eines Arbeitsplanes gemäß TRGS 521

- Betriebsanweisung gemäß TRGS 521und §14 GefStoffV

Die Beschäftigten sind über den Inhalt des Arbeitsplanes und der Betriebsanweisung zu unterweisen. Diese haben durch Unterschrift die Unterweisung zu bestätigen (§14 GefStofN). Das mit dem Ausbau der krebserzeugenden Faserprodukte  (Mineralwollen) beauftragte Unternehmen muss mit dem Umgang mit derartigen Stoffen, den dabei auftretenden Gefahren und den erforderlichen Schutzmaßnahmen vertraut sein und über die erforderlichen Geräte und Ausrüstungen verfügen. Der AN hat eine Aufsichtsperson mit Sachkundenachweis TRGS 519 zu bestellen.

**02.1 Einseitiges Öffnen von vorhandenen Gipskartonwänden, gefliest**
*** Bezugsbeschreibung
Einseitiges Öffnen von vorhandenen doppelt beplankten Trockenbauwänden oder -Vorsatzschalen in Einzelflächen (ca. 1 m²) durch Aufnehmen der Beplankung (2 Lagen imprägnierte Gipskarton- oder zementgebundene Bauplatten, Fliesen) einschl. Abtransport und Entsorgung des Abbruchmaterials, vorher von der verbleibenden Beplankung und Fliesen sauber zu trennen, das vorhandene Ständerwerk und die verbleibende (rückseitige) Beplankung sowie aller Einbauten ( z. B. Leerrohre, Kabel, Leitungen, Kanäle) soll dabei ohne Beschädigung verbleiben.
Menge: 6,000 m²

**02.2 wie vor, jedoch raumhoch, ca. 2,50 m bis 3,00 m**
wie vor, jedoch raumhoch, ca. 2,50 m bis ca. 3,00 m, Breite: ca. 1,00 m, einschl. Ständerwerk, ein Streifen der Beplankung, mit der untersten Fliesenreihe (auf Hohlkehlsockel) soll erhalten bleiben
Menge: 40,000 m²

**02.3 Einseitiges Öffnen von vorhandenen Gipskartonwänden, ungefliest**
*** wie Position 02.1
ungefliest
Menge: 5,000 m²

**02.4 Rückbau eines Waschtischständers**
*** Bedarfsposition mit GB
Rückbau eines Waschtischständers einschl. der UA-Profile, nach Öffnen der Gipskartonwände gemäß Vorpositionen einschl. Abtransport und Entsorgung
Menge: 2,000 St

**02.5 Zulage zum Öffnen der Gipskartonwände: Rückbau MiWo**
Zulage zum Öffnen der Trockenbauwände: Rückbau, Abtransport und Entsorgung von Mineralwolleeinlagen, ggf. KMF, ca. 60 mm dick, in Kleinflächen und Kleinmengen,
unter Berücksichtigung der Arbeitsschutzvorschriften, es ist persönliche Schutzausrüstung zu tragen, das ausgebaute Material ist sofort staubdicht zu verpacken, in der Wand verbleibendes Material ist temporär mit PE-Folie abzudecken
Menge: 51,000 m²

**02.6 Abbruch von Mauerwerk**
Rückbau von gefliestem Mauerwerk, KSV, d = 11,5 cm, zur Herstellung eines Durchbruchs, ca. 1,5 m² groß, in einer Schachtwand, oberhalb des Fußbodens,
vom verbleibenden Mauerwerk sauber abtrennen, angrenzenden Fußboden (Estrich und Bodenfliesen) sowie sich im Schacht befindliche Installationen (Lüftungskanäle) sind zu schützen,
einschl. temporärer statischer Sicherung,

einschl. Abtransport und fachgerechte Entsorgung des
Abbruchmaterials
Menge: 1,500 m²

**02.7 Demontage GK - Decken**
Öffnen von vorhandenen einfach beplankten Gipskarton-Unterdecken in Einzelflächen (überwiegend ca. 1 m², einzelne Bereiche bis ca. 2,5 m², siehe Deckenspiegel) durch Aufnehmen der Beplankung einschl. Abtransport und Entsorgung des Abbruchmaterials, vorher von der verbleibenden Beplankung und den Profilen sauber zu trennen, einschl. Rückbau der Tragprofile und von Deckenabhängern sowie von Deckenverstärkungen für Duschvorhänge aus wasserfest imprägnierten Holz- oder Multiplexplatten sowie Revisionsklappen aus Stahlblech, jeweils im zu öffnenden Bereich

Abhanghöhe ca. 2,50 m
Rohbauhöhe ca. 3,03 m
Menge: 25,000 m²

**02.8 Zulage zum Öffnen der Unterdecken: Rückbau MiWo**
*** Bedarfsposition mit GB
Zulage zum Öffnen der Abhangdecken: Rückbau, Abtransport und Entsorgung von Mineralwolleeinlagen, ggf. KMF, ca. 40 mm dick, in Kleinflächen und Kleinmengen,
unter Berücksichtigung der Arbeitsschutzvorschriften, es ist persönliche Schutzausrüstung zu tragen, das ausgebaute Material ist sofort staubdicht zu verpacken, in der Unterdecke verbleibendes Material ist temporär mit PE-Folie abzudecken
Menge: 25,000 m²

**02.9 Öffnen von Gipskarton-Randfries**
Öffnen von vorhandenen einfach beplankten Gipskarton-Randfriesen, in Einzelflächen (ca. 30 cm breit, bis ca. 1 m lang, siehe Deckenspiegel Ebene 3) durch Aufnehmen der Beplankung einschl. Abtransport und Entsorgung des Abbruchmaterials, vorher von der verbleibenden Beplankung sauber zu trennen

Abhanghöhe ca. 2,70 m
Rohbauhöhe ca. 3,03 m
Menge: 2,000 St

**02.10 Öffnen eines vorhandenen F30-Promatkanals**
Öffnen eines vorhandenen ca. 30 cm hohen F30-Promatkanals im Raum 3.2.18 (siehe Deckenspiegel Ebene 3), Unterkante ca. 2,70 m über Fußboden, an Unterseite und Stirnseite, durch Aufnehmen der Beplankung (d =ca. 3 cm) einschl. der Verkleidung durch Gipskarton, einschl. Abtransport und Entsorgung des Abbruchmaterials, vorher von der verbleibenden Beplankung sauber zu trennen, die vorhandene Unterkonstruktion soll verbleiben, Einbauten (Lüftungskanäle, ggf. Elektrokabel) sind nicht zu beschädigen.
Menge: 1,000 m²

### Titel 03 Trockenbauarbeiten

#### Bereich 03.02 Trockenbauwände

**03.02.1 Schließen von Trockenbau-Wänden, in Einzelflächen**
*** Bezugsbeschreibung
Fachgerechtes Wiederverschließen der (wie in Pos. 02.1 beschrieben) geöffneten doppelt beplankten Trockenbauwände oder -Vorsatzschalen in Einzelflächen (ca. 1 m²), durch Beplanken mit für den Einsatz in Naßräumen / Duschen geeigneten Bauplatten (z.B. imprägnierte Gipskartonbauplatten, 2-lagig, 2 x 12,5 mm) einschl. Liefern des Materials, sauber an die verbliebene Beplankung anzuarbeiten, am vorhandenen Ständerwerk zu befestigen.
Oberfläche Q3, als Untergrund für Fliesen

angebotenes Fabrikat:

'.........'
vom Bieter auszufüllen
Menge: 6,000 m²

**03.02.2 Fachgerechtes Wiederverschließen der (wie in Pos. [02.1]**
Fachgerechtes Wiederverschließen der (wie in Pos. 02.2 beschrieben) geöffneten doppelt beplankten Trockenbauwände oder -Vorsatzschalen, raumhoch, ca. 2,50 m bis ca. 3,00 m, Breite: ca. 1,00 m, einschl. Wiederherstellen des Ständerwerks aus CW-Profilen (bis CW 100) und Beplanken mit für den Einsatz in Naßräumen / Duschen geeigneten Bauplatten aus imprägnierten Gipskarton- oder zementgebundenen Bauplatten, 2-lagig, 2 x mind. 12,5 mm, Fugen versetzt, einschl. Liefern des Materials, sauber an die verbliebene Beplankung anzuarbeiten, am vorhandenen Ständerwerk zu befestigen.
Oberfläche Q3, als Untergrund für Fliesen

angebotenes Fabrikat:

'.........'
vom Bieter auszufüllen
Menge: 40,000 m²

**03.02.3 für ungeflieste Wände**
*** wie Position 03.02.1
Menge: 5,000 m²

**03.02.4 Zulage zur Pos. [03.02.2]: Liefern und Einbau von UA-Profilen**
Zulage zur Pos. 03.02.2: Liefern und fachgerechten Einbau von UA-Profilen für bauseitige Waschtischständer, raumhoch, ca. 3,03 m
Menge: 4,000 St

**03.02.5 Dämmung und Dampfsperre**
Mineralfaserdämmstoff d= 60 mm, Baustoffklasse A1, abgleitsicher einzubauen, einschließlich Dampfsperre aus PE-Folie, in bauseits geöffneten und wieder zu verschliessenden Bestands-Wänden, -Schächten oder -Vorsatzschalen (in Einzelflächen) wieder fugenüberlappt verlegen. Die Stöße und Ränder mit Klebeband schließen, Foliendicke: 0,2 mm, liefern und montieren.
Menge: 51,000 m²

**03.02.6 Öffnungen bis ca. 200/650mm in GK-Wänden**
Öffnungen (bis ca. 200/650mm) in GK-Wänden F30, doppelt beplankt, als Vorleistung herstellen und nach Installation schließen und beiarbeiten. Für bauseitiges Durchdringungselement (Brandschott für Kabelbahnen). Einschließlich umlaufender Laibung.
Menge: 1,000 St

**03.02.7 Wandöffnung herstellen, bis 400 x 400 mm**
Wandöffnung herstellen in der doppelten Beplankung einer
Gipskartonwand, Maße bis ca. 400 x 400 mm,
als Vorleistung für den Einbau einer Revisionsklappe 400 x 400 mm
Menge: 1,000 St

**03.02.8 Herstellen von Löchern in GK-Wänden**
Herstellen von Löchern in der doppelten Gipskartonbeplankung für Unterputzsteckdosen, Schalter, Dosen, Absperrventile, Kabelzugöffnungen usw. durch Ausbohren d= ca. 7 cm, nach Vorgabe der Bauleitung
Menge: 20,000 Stck

**03.02.9 Zulage zur Vorposition:**
*** Bedarfsposition ohne GB
Zulage zur Vorposition:
Löcher für Kabelzugöffnungen wieder schließen, ausgebohrte Gipskartonscheiben wieder einsetzen und befestigen.
Menge: 5,000 Stck

**03.02.10 Eckschutzschienen für Außenecken**
Liefern und Montieren von Eckschutzschienen für Außenecken, aus einfach gekantetem Aluminiumwinkel für Gipsplattenwände, eingespachtelt.
Menge: 3,000 m

**03.02.11 Dauerelastische Fuge, bis 6 mm**
Dauerelastische Fuge, bis 6 mm, überstreichbar für die Ausbildung diverser Anschlüsse zwischen den Gipskarton- bauplatten und gegen andere Bauteile, mit einem geeigneten Material, streich- und tapezierfähig, nach den Richtlinien des Herstellers verarbeitet.
Menge: 10,000 m

**03.02.12 Revisionsklappe 400 x 400 mm, mit Gipskartonfüllung**
*** Bedarfsposition ohne GB
Revisionsklappe, Rahmen aus Aluminium, Füllung der Klappe aus Gipsplatten, Ausführung mit Fangarm-Sicherung. passend für GK-Wände, ohne Brandschutzanforderung Bestellmaß/ Bauöffnungsmaß: bis 400x400 mm,
Einbaurahmen zur Aufnahme von Beplankung mit Gipskarton 2x12,5 mm geeignet. Liefern und nach Zeichnung und Herstellervorschrift sach- und fachgerecht montieren.

Angebotenes Fabrikat :

'.........'
(vom Bieter einzutragen)
Menge: 1,000 St

**03.02.13 wie vor, Ausführung F30**
*** Bedarfsposition ohne GB
Menge: 1,000 St

**03.02.14 wie vor, Ausführung F90**
*** Bedarfsposition ohne GB
wie Pos. 03.02.12 jedoch F90
Menge: 1,000 St

**03.02.15 Revisionsklappe aus Stahlblech, pulverbeschichtet**
*** Bedarfsposition mit GB
wie Pos. 03.02.12, jedoch
aus Stahlblech, Einbaurahmen aus einem Stück, Ecken auf Gehrung. Klappe mit Vierkantverriegelung. Die Scharnierbohrungen und die Schlitze für den Verschluss sind so angebracht, dass das Türblatt links und rechts einbaubar ist, Befestigung der Revisionstür in der Wand bzw. Deckenöffnung gewährleistet. Das Türblatt wird durch Abstands-Noppen an der Ober- und Unterseite zentriert. Die metallische Revisionstür ist mit einer hochwertigen Pulverbeschichtung überzogen. Farbe: weiß

Angebotenes Fabrikat :

'..........'
(vom Bieter einzutragen)
Menge: 1,000 St

#### Bereich 03.03 Abgehängte Decken

**03.03.1 Abgehängte Decke**
Fachgerechtes Wiederverschließen der (wie in Pos. 02.7 beschrieben) geöffneten einfach beplankten Gipskartondecke (d=12,5 mm), in Einzelflächen, einschl. Liefern des Materials, sauber an die verbliebene Beplankung anzuarbeiten, einschl. Wiederherstellen der Unterkonstruktion (Deckenabhänger und -schienen), Befestigung an der Rohdecke (Stahlbeton)
Oberfläche Q3

angebotenes Fabrikat:

'.........'
vom Bieter auszufüllen
Menge: 25,000 m²

**03.03.2 Zulage Weitspannträger**
*** Bedarfsposition mit GB
Zulage zur Vorposition:
Ausführung der Abhangdecke als Weitspannträgerdecke, in Bereichen hoher Installationsdichte

Spannweite bis ca. 2,00 m, Auflagerbefestigung an Mauerwerks- oder Trockenbauwänden

Einheitspreis als Zulage zur Vorsposition (Preisdifferenz)
Menge: 5,000 m²

**03.03.3 Wiederverschließen Gipskarton-Randfries**
Fachgerechtes Wiederverschließen der (wie in Pos. 02.9 beschrieben) geöffneten einfach beplankten Gipskarton- Randfriese (d=12,5 mm), in Einzelflächen, einschl. Liefern des Materials, einschl. der Befestigungsprofile, sauber an die verbliebene Beplankung anzuarbeiten,
Oberfläche Q3.
Menge: 2,000 St

**03.03.4 Mineralfaserplattendecke, Rastermaß 62,5 cm x 62,5 cm**
Vorhandene abgehängte Mineralfaserplattendecke in den Fluren, Rastermaß 625 x 625 mm,
für bauseitige haustechnische Installationen demontieren einschl. der Trägerschienen und einzelne Abhänger, sowie nach Abschluss der bauseitigen Arbeiten wieder montieren.
Menge: 5,000 m²

**03.03.5 Rückgebaute F30-Verkleidung des Lüftungskanals**
Rückgebaute F30-Verkleidung des Lüftungskanals (s. Pos. 02.10) wieder herstellen einschl. Materiallieferung, Dimensionierung gemäß Bestand, Kalkulationsgrundlage: Promatect L, d= 25 mm, vorhandene, nicht rückgebaute Konstruktion ist wiederzuverwenden. Einschließlich Anarbeitung an Bestandskanal.
Menge: 1,000 m²

**03.03.6 Gipskartonabkofferung**
Abkofferung von bauseitigen Installationen, im Wand-Decken-Ixel, zweiseitig, abgewinkelt, einfach beplankt, einschl. der jeweiligen Verankerung an der Rückwand (Mauerwerk, Beton oder Trockenbauständerwand) sowie an der Stahlbetondecke, Montage einschließlich der umlaufenden Anschlüsse, liefern und montieren.

Gipskartonplatten: 1 x 12,5 mm
Oberfläche:  Q3
Breite x Höhe:  im Mittel ca. 60 cm x ca. 30 cm
Unterkante:  ca. 2,70 m ü. OFF

Abrechnung über Fläche:
(Breite + Höhe der Abkofferung) x Länge

Als Kaschierung eines Promatkanals, Anarbeiten an vorhandene Abkofferung
Menge: 1,000 m²

**03.03.7 wie vor, jedoch doppelt beplankt**
*** Bedarfsposition ohne GB
wie vor, jedoch doppelt beplankt, als Zulage (Preisdifferenz)
Menge: 1,000 m²

**03.03.8 Mineralfaserdämmstoff d= 40 mm, Baustoffklasse A1,**
Mineralfaserdämmstoff d= 40 mm, Baustoffklasse A1, einzubauen, einschließlich Dampfsperre aus PE-Folie, in neuen Decken / Deckenabkofferungen (abgleitsicher) bzw. bauseits geöffneten und wieder zu verschliessenden Decken / Deckenabkofferungen, (in Einzelflächen) wieder fugenüberlappt verlegen. Die Stöße und Ränder mit Klebeband schließen, Foliendicke: 0,2 mm, liefern und montieren.
Menge: 25,000 m²

**03.03.9 Eckschutzschienen für Außenecken**
Liefern und Montieren Eckschutzschienen für Außenecken, aus einfach gekantetem Aluminiumwinkel für Gipsplatten an Deckenabkofferungen, eingespachtelt.
Menge: 1,000 m

**03.03.10 Herstellen von runden Öffnungen**
Herstellen von runden Öffnungen in GK Decke,
für Einbauleuchten und Lüftungsauslässe (Tellerventile) bis Durchm. 200 mm.
Menge: 20,000 St

**03.03.11 Herstellen von quadratische Öffnungen 40 x 40 cm**
Herstellen von quadratische Öffnungen in GK Decke,
40 cm x 40 cm, für Revisionsklappen
Menge: 20,000 St

**03.03.12 wie vor, jedoch 60 x 60 cm**
Menge: 5,000 St

**03.03.13 Herstellen von rechteckigen Öffnungen**
Herstellen von rechteckigen Öffnungen in GK Decke,
40 x 60 cm
Menge: 5,000 St

**03.03.14 Ausriegelung / Verstärkung in der Decke**
*** Bedarfsposition ohne GB
Unterkonstruktion in der Decke zur Befestigung von bauseitigen Einrichtungen (Duschabtrennung) imprägnierter Mehrschichtholzbauplatte, d = 23 mm,
B = ca. 150 mm, liefern und in Teillängen einbauen.
Menge: 1,000 m

**03.03.15 Revisionsklappen bis 40 x 40cm, Stahlblech**
Revisionsklappen bis 40 x 40 cm, Einbaurahmen aus einem Stück, Ecken auf Gehrung. Die Scharnierbohrungen und die Schlitze für den Verschluss sind so angebracht, dass das Türblatt links und rechts einbaubar ist, Befestigung der Revisionstür in der Wand bzw. Deckenöffnung gewährleistet. Das Türblatt wird durch Abstands-Noppen an der Ober- und Unterseite zentriert. Die metallische Revisionstür ist mit einer hochwertigen Pulverbeschichtung überzogen. Farbe nach Wahl AG.

Angebotenes Fabrikat :

'..........'
(vom Bieter einzutragen)
Menge: 20,000 St

**03.03.16 wie vor, jedoch 60 x 60 cm**
Menge: 5,000 St

**03.03.17 wie cor, jedoch 40 x 60 cm**
Menge: 5,000 St

**03.03.18 Dauerelastische Fuge, bis 6 mm**
Dauerelastische Fuge, bis 6 mm, überstreichbar für die Ausbildung diverser Anschlüsse zwischen den Gipskarton- deckenplatten und gegen andere Bauteile, mit einem geeigneten Material, streich- und tapezierfähig, nach den Richtlinien des Herstellers verarbeitet.
Menge: 40,000 m

### Titel 04 Mauerarbeiten

**04.1 Sturzträger in Mauerwerkswand**
Liefern und Einbau eines Sturzträgers (F90) in eine (nur sich selbst tragende Mauerwerkswand als Schachtwand im Raum 3.224) d = 11,5 cm, für das Überspannen der (in Pos. 02.6 beschriebenen) Öffnung, einschl. Herstellen der Auflager auf Mauerwerk.

Ausführung als Fertigteilsturz aus Stahlbeton B x H 11,5 x 24 cm (alternativ als Stahlträger, feuerbeständig zu verkleiden), kraftschlüssig einzubauen.

Nach Abschluss der bauseitige haustechnischen Installationen und in nachfolgender Position beschriebenen Mauerarbeiten wird der Sturz zwei Revisionsöffnungen von 40 x 40 cm überspannen.
Menge: 1,000 St

**04.2 Ausmauern einer Wandöffnung**
Ausmauern der in Pos. 02.6 beschriebenen Öffnung, d=11,5 cm, feuerbeständig, mit Kalksandvollsteinen einschl. Materiallieferung
Menge: 1,500 m²

**04.3 Zulage zur Vorposition: Herstellen von Revisionsöffnungen 40 x**
Zulage zur Vorposition: Herstellen von Revisionsöffnungen in Mauerwerkswand, d= 11,5 cm, ca. 41 x 41 cm, nach Vorgabe des gewählten Fabrikats der Revisionsklappen,Sturzträger in gesonderter Position beschrieben.
Menge: 2,000 St

**04.4 Revisionsklappe F90**
Liefgern und Einbau von Reviosionsklappen F90, für Einbau in feuerbeständige Schachtwand aus Mauerwerk, aus Stahlblech, mit Einbaurahmen zum Ausfliesen, Klappe mit Verriegelung. Die Scharnierbohrungen und die Schlitze für den Verschluss sind so angebracht, dass das Türblatt links oder rechts einbaubar ist.

Angebotenes Fabrikat :

'..........'
(vom Bieter einzutragen)
Menge: 2,000 St

### Titel 05 Maler- und Tapezierarbeiten

#### Bereich 05.01 Vorbereitende Maßnahmen

**05.01.1 Schutzmassnahmen vorhandene Einbauten**
*** Bedarfsposition mit GB
Schutz vorhandener Fenster, Türen, Festeinbauten, Wandfliesen und sonstiger Einbauten durch staubdichtes und vollflächig Abkleben mit stabiler Baufolie ( d= min. 0,2mm) schützen, Vorhalten und rückstandsfrei wieder entfernen.
Nur auf Anweisung und Freigabe durch die Bauleitung, als besondere Leistung gemäß VOB

Vorhaltedauer: eigener Ausführungszeitraum
in Flächen ab 1 m2 bis 2,5 m2
Menge: 220,000 m²

**05.01.2 Schutzmassnahmen Elektro**
*** Bedarfsposition mit GB
Elektroeinbauten und sonstige Einbauten in Wänden und Decken (als besondere Leistung gemäß VOB) schützen, staubdichtes und vollflächig Abkleben mit Baufolie, Vorhalten und rückstandsfrei wieder entfernen.

Nur auf besondere Anweisung und Freigabe durch die Bauleitung
Vorhaltedauer: eigener Ausführungszeitraum

Größe der abzuklebenden Fläche:
von ca. 10 x 10 mm bis zu 50 x 50 cm
Menge: 20,000 St

#### Bereich 05.02 Maler- und Tapezierarbeiten

**05.02.1 Wandflächen grundieren**
saugfähige Wandflächen mit Tiefengrund grundieren (neue Gipskartonwände mit Spachtelung), zur Vorbereitung von Farbanstrichen

Angebotenes Fabrikat:

'.........'
vom Bieter einzutragen
Menge: 5,000 m²

**05.02.2 wie vor, jedoch an der Abhangdecke**
wie vor, jedoch an Abhangdecken, Deckenschürzen und Randfriesen von MF-Decken aus Gipskarton
Menge: 30,000 m²

**05.02.3 Grundierung auf Altanstrich**
*** Bedarfsposition mit GB
wie Pos. 05.02.1, jedoch auf vorhandener Glasvliestapete, zur Vorbereitung eines Überholungsanstrichs

Angebotenes Fabrikat:

'.........'
vom Bieter einzutragen
Menge: 20,000 m²

**05.02.4 Erstbeschichung auf Gipskartonwand**
Wandanstrich als Erst- und Zwischenbeschichtung,
mit lösemittel-, emissions- und weichmacherfreier Farbe, wasserbasierend, seidenmatt,
desinfektionsmittelbeständig und abwaschbar, Nassabriebsbeständigkeit nach DIN EN 13300 Klasse 1,
auch geeignet für den Einsatz in Sanitärräumen (oberhalb von Fliesenspiegeln)
Farbton angepasst an Schlussbeschichtung, gut deckend streichen oder rollen, Untergrund: Glasvliesgewebe der Vorposition

Farbton: weiß

gewähltes Fabrikat:

'.........'
(durch Bieter auszufüllen)
Menge: 5,000 m²

**05.02.5 wie vor, jedoch an der Abhangdecke**
wie vor, jedoch auf den Flächen gemäß Pos. 05.02.2, an der Abhangdecke, an GK-Friesen und -Schürzen
Menge: 30,000 m²

**05.02.6 Schlussbeschichtung auf Wänden**
Wandanstrich als Schlussanstrich, auf den wie vor beschrieben vorangestrichenen Wänden

Farbe: weiß

gewähltes Fabrikat:

'.........'
(durch Bieter auszufüllen)
Menge: 5,000 m²

**05.02.7 Schlussbeschichtung an der Abhangdecke**
wie vor, jedoch an der Abhangdecke
Menge: 30,000 m²

**05.02.8 Silikon, Dauerelastische Verfugung i.M. 5 mm**
*** Bedarfsposition mit GB
Dauerelastische Verfugung i.M.5 mm mit Silikon für Anschluss Fensterbänke, Fliesenspiegel, Wandschutz etc., Farbe nach Wahl AG
Menge: 10,000 m

**05.02.9 Acryl, Dauerelastische Verfugung i.M. 5 mm,**
*** Bedarfsposition mit GB
Dauerelastische Verfugung i.M. 5 mm mit Acryl überstreichfähig für Türen, Fenster-, und Wandanschlüsse, Sockelleisten
Menge: 50,000 m

**05.02.10 Heizkörperanbindungen / Steigeleitungen lackieren**
*** Bedarfsposition ohne GB
Erstbeschichtung oder Überholungsanstrich von Heizkörperanbindungen / Steigeleitungen bis Durchmesser 50 mm, reinigen, grundieren und hitzebeständig / 180 Grad  2 mal mit Alkydharzlackfarbe wie unter Materialien beschrieben deckend streichen.

angebotenes Fabrikat:

'..........'
(vom Bieter auszufüllen)
Menge: 1,000 m

**05.02.11 Erneuerung der Beschichtung auf vorhandenen Röhrenheizkörpern**
*** Bedarfsposition ohne GB
punktuelle Erneuerung der Beschichtung auf vorhandenen Röhrenheizkörpern, hitzebeständig 180 ° C, beschädigte Anstriche entfernen, Metalloberfläche entfetten und blank entrosten, grundieren, zwischen- und schlussbeschichten, Farbton weiß oder hellgetönt, Alkydharzlack, Fabrikat Capalac Heizkörperlack o. glw.,

beschädigte Stellen bis ca. 3  x 3 cm

angebotenes Fabrikat:

'..........'
(vom Bieter auszufüllen)
Menge: 1,000 St

**05.02.12 Überholungsanstrich an Decken**
Überholungsanstrich auf vorhandene Schlussbeschichtungen auf Abhangdecken, Deckenkoffern (einschl. Deckenschürzen) aus Gipskarton bzw. auf vorhandene Schlussbeschichtungen auf geputzen Decken

mit lösemittel-, emissions-  und weichmacherfreier Farbe, wasserbasierend, seidenmatt,
desinfektionsmittelbeständig und abwaschbar, Nassabriebsbeständigkeit nach DIN EN 13300 Klasse 2

Farbe: weiß

gewähltes Fabrikat:

'.........'
(durch Bieter auszufüllen)
Menge: 60,000 m²

**05.02.13 wie vor, jedoch auf mit Glasvlies tapezierten Wänden,**
*** Bedarfsposition mit GB
wie vor, jedoch auf mit Glasvlies tapezierten Wänden, hellgetönt, Farbton gemäß Bestand einschl. Probeanstriche zur Prüfung des Bestandsfarbtons
Menge: 20,000 m²

### Titel 06 Fliesenarbeiten

**06.1 Untergrundvorbereitung auf Gipskartonflächen**
Gipskarton- oder Gipsfaserplatten im Wandbereich auf ausreichende Befestigung und Tragfähigkeit prüfen. Vorhandene Spachtelgrate abschleifen. Fläche von Staub, haftungsmindernden Stoffen und losen Teilen gründlich reinigen. Zur Regulierung der Saugfähigkeit und als Haftbrücke vollflächigen Voranstrich (Tiefgrund) gemäß Herstellerrichtlinien aufbringen. Material systemkompatibel zu nachfolgender Abdichtung.

Angebotenes Fabrikat :

'..........'
(vom Bieter einzutragen)
Menge: 46,000 m2

**06.2 Abdichtung im Verbund, W2-I P**
Wandflächen in Nassräumen (Wassereinwirkungsklasse W2-I) im Verbund mit Fliesen- und Plattenbelägen gemäß DIN 18534 und ZDB-Merkblatt abdichten. Lieferung und zweifacher, vollflächiger Auftrag (in unterschiedlichen Farbtönen) einer rissüberbrückenden, wasserundurchlässigen Dichtschlämme oder flüssigen Polymerdispersion (geprüftes System mit abP). Die erforderliche Trockenschichtdicke muss mindestens 2,0 mm betragen. Auftragsstärke und Verbrauch sind gemäß Herstellerangaben lückenlos einzuhalten.

Hersteller/Typ
'....................................................'
vom Bieter einzutragen,
Menge: 46,000 m2

**06.3 Abdichtung im Verbund an Durchdringung anschließen**
Abdichtung im Verbund (AIV) an Durchdringung anschließen, Fugen- und Anschlussabdichtung in Bäder,
Bewegungs-, Anschluss- und Eckfugen sowie aufgehende Bauteile im Wandbereich (z.B. Innenecken) fachgerecht mit systemkonformen, elastischen Dichtbändern (und Dichtmanschetten für Rohrdurchführungen) abdichten. Die Bänder sind vollflächig in die frische Flächenabdichtung einzubetten oder mit Dichtkleber blasenfrei zu verkleben. Überlappungsbereiche sind fachgerecht auszuführen.

Angebotenes Fabrikat :

'..........'
(vom Bieter einzutragen)
Menge: 75,000 m

**06.4 Bekleidung Wand trockengepresste Fliesen**
Bekleidung an Wänden, auf Gipskarton, aus trockengepressten Fliesen/Platten, DIN EN 14411 Gruppe BIIa, glasiert, matt, frostbeständig, Verschleißklasse 4 DIN EN ISO 10545-7, Nennmaß (cm) 15/15,
Dicke 6 mm, Oberfläche eben, uni,
Hersteller/Typ (gleichwertig zum Bestand:
Villeroy & Boch Maxiwall uni matt 147 / 147 / 6 mm
weiß

Hersteller/Typ '....................................................'
vom Bieter einzutragen,

Untergrund senkrecht, im Dünnbett aus zementhaltigem Mörtel Typ C DIN EN 12004-1, Klasse 1 (normale Anforderungen), ansetzen im Fugenschnitt, verfugen durch Einschlämmen mit Fugenmörtel, zementhaltig (CG) DIN EN 13888, Fugenbreite 3 mm

liefern und herstellen
Menge: 46,000 m2

**06.5 Zulage zur Vorposition: Schmuckstreifen**
Zulage zur Vorposition: Liefern und Herstellen von Schmuckstreifen gemäß Prinzipdarstellung (siehe LV-Anlage 10), analog Bestand: Villeroy & Boch Pro Architectura, 48 x 48 x 5,5 mm, Fuge 2 mm, drei verschieden Farbtöne (weiß, hellgrau, mittelgrau) im Wechsel
o.glw.
Menge: 15,000 m

**06.6 Herstellen Löcher Wandbekleidung**
Herstellen von Löchern in der Wandbekleidung für Schalter und Rohrdurchführungen, Durchmesser bis 100 mm
.
Menge: 20,000 St

**06.7 Fugenabdichtung elast.Dichtstoff Silicon B 4mm Sanitärausstattungsgegenstand**
Fugenabdichtung mit elastischem Dichtstoff DIN EN 15651-3, Basis Silicon, Klasse XS 2, Volumenschwund kleiner gleich 20 %, neutralvernetzend, Fugenbreite 4 mm, Farbton grau, zwischen Sanitärausstattungsgegenstand und Rückwandbelag, Fugenausbildung dreieckig, einschl. systemgebundenem Primer und Hinterfüllung.
Menge: 2,000 m

### Titel 07 Sonstiges

**07.1 Stunden einer Hilfskraft**
*** Bedarfsposition ohne GB
Stundenlohnarbeiten durch eine Hilfskraft auf Anordnung des AG ausführen.
Angeboten wird für die jeweilige Arbeitskraft ein Verrechnungssatz, der sämtliche Aufwendungen enthält, insbesondere den tatsächlichen Lohn einschließlich vermögenswirksamer Leistungen mit den Zuschlägen für Gemeinkosten (Sozialkassenbeiträge, Winterbauumlage und
dgl.) sowie Lohn- bzw. Gehaltsnebenkosten.
Zuschläge für Überstunden sind eingerechnet, Zuschläge für Nacht-, Sonntags- und Feiertagsarbeit sind jedoch nicht eingerechnet.

Abgerechnet wird nach tatsächlich geleisteten Arbeitsstunden.
Menge: 20,000 h

**07.2 Stunden eines Facharbeiters**
*** Bedarfsposition mit GB
Stundenlohnarbeiten durch eine Facharbeitskraft auf Anordnung des AG ausführen.
Angeboten wird für die jeweilige Arbeitskraft ein Verrechnungssatz, der sämtliche Aufwendungen enthält, insbesondere den tatsächlichen Lohn einschließlich vermögenswirksamer Leistungen mit den Zuschlägen für Gemeinkosten (Sozialkassenbeiträge, Winterbauumlage und dgl.) sowie Lohn- bzw. Gehaltsnebenkosten.
Zuschläge für Überstunden sind eingerechnet, Zuschläge für Nacht-, Sonntags- und Feiertagsarbeit sind jedoch nicht eingerechnet.
Abgerechnet wird nach tatsächlich geleisteten Arbeitsstunden.
Menge: 80,000 h

**07.3 Stunden ausserhalb von Werktagen**
*** Bedarfsposition ohne GB
Als Zulage zur Pos. 07.1 für Stundenlohnarbeiten die ausserhalb des Zeitraumes an Werktagen von 7.00 Uhr bis 20.00 Uhr durch eine Facharbeitskraft auf Anordnung des AG durchgeführt werden müssen, weil sie nicht im täglichen Ablauf des Krankenhauses möglich sind.
Abgerechnet werden nur alle vor Ort arbeitenden Personen zu. Arbeiten für Anlieferung und Büroarbeiten sind hiervon ausgeschlossen. Die Zulage gilt nicht für Arbeiten die der Unternehmer aus eigenem Ermessen, z.B. Beschleunigung eines selbstverschuldeten Verzuges durchführt oder für Arbeiten die nicht im direkten Zusammenhang mit den angewiesenen Arbeiten stehen.
Menge: 8,000 h

**07.4 Zulage Stunden ausserhalb von Werktagen**
*** Bedarfsposition ohne GB
Als Zulage zur Pos. 07.2 für Stundenlohnarbeiten die ausserhalb des Zeitraumes an Werktagen von 7.00 Uhr bis 20.00 Uhr durch eine Facharbeitskraft auf Anordnung des AG durchgeführt werden müssen, weil sie nicht im täglichen Ablauf des Krankenhauses möglich sind.
Abgerechnet werden nur alle vor Ort arbeiteenden Personen zu. Arbeiten für Anlieferung und Büroarbeiten sind hiervon ausgeschlossen. Die Zulage gilt nicht für Arbeiten die der Unternehmer aus eigenem Ermessen, z.B. Beschleunigung eines selbstverschuldeten Verzuges durchführt oder für Arbeiten die nicht im direkten Zusammenhang mit den angewiesenen Arbeiten stehen.
Menge: 8,000 h
